# KNESE3
Angebotsaufforderung (GAEB 90, DA83)
Währung: EUR
Auftraggeber: Covivio Wohnen GmbH

## Demontagearbeiten 1. und 5. OG
Datum: 03.03.25

*Hinweis*
1. Leistungsumfang:
Zu den Leistungen gehört, soweit in den Positionen
nicht anders beschrieben, der Rückbau inkl. Aufnehmen
und Fördern der anfallenden Stoffe und Bauteile
horizontal und vertikal im Gebäude, das Lagern und
Laden sowie die Entsorgung.
Die Containerstellung und die Deponiegebühren sind in
die Einheitspreise der Positionen einzukalkulieren.
Hinweis:
Die Besichtigung der Baustelle ist nach Absprache mit
der Bauleitung möglich.
Die Arbeiten haben mit maximaler Rücksicht auf den
laufenden Bürobetrieb zu erfolgen. Lärm- und
Staubentwicklung ist auf das erforderliche Minimum zu
reduzieren. Bei Erfordernis müssen lärm- und
staubintensive Arbeiten zeitweise unterbrochen werden.
2. Transport:
Das Transportieren erfolgt unter Berücksichtigung aller
erforderlichen Genehmigungen und Vorschriften.
3. Nachweise:
Für das ordnungsgemäße Verwerten, Deponieren oder
Entsorgen werden, den Gesetzen und Verordnungen
entsprechend, Nachweise erbracht. Nachweise werden dem
Auftraggeber spätestens mit der Schlussrechnung
übergeben.
4. Kontamination, gefährlicher Abfall:
Gefährliche Abfälle werden nachweislich einem befugten
Entsorger zur Behandlung/ Entsorgung übergeben. Bei
unerwartetem Antreffen von nicht aufgeführtem
gefährlichem Abfall wird der Auftraggeber verständigt.
Die erforderlichen Arbeitsschutzmaßnahmen sind in die
Einheitspreise der Hauptpositionen einzukalkulieren.
5. Zwischenlagern:
Unter Zwischenlagern ist das Lagern innerhalb des
Baustellenbereiches zu verstehen. Es enthält somit auch
den Transport zum Zwischenlager und das sachgemäße
Lagern.
Zwischenlager sind bis zur Übergabe zu räumen.
Der Platz für die Zwischenlagerung wird, wenn nicht
bereits in der Ausschreibung bestimmt, im Einvernehmen
mit dem Auftraggeber festgelegt.
6. Leistungsumfang/einkalkulierte Leistungen:
Folgende Leistungen sind (ergänzend zu den
Nebenleistungen gemäß VOB/C) in die Einheitspreise
einkalkuliert:
- Gerüste bis 3,50 m Höhe
- das Kennzeichnen und sorgfältige Lagern von
demontieren Bauteilen
- ein etwaiges Zerkleinern für den Transport
- das Abbrechen von Bauteilen mit möglichster Schonung
der verbleibenden Teile und des Untergrundes
- ein etwaiges Zwischenlagern im Baustellenbereich
- behördliche Vorschreibungen betreffend Schallschutz,
Staubschutz (werden vom Auftragnehmer vor der
Angebotslegung erkundet)
- das Verwenden von Containern (Entsorgungslogistik)
- die Wiederinstandsetzung der vom Auftraggeber für die
Zwischenlagerung von Abbruchmaterial beigestellten
Flächen nach Beendigung der Bauarbeiten
- sämtliche Gebühren und Abgaben
- Organisation (Förderart und Förderweg)
- das Entsorgen von Baurestmassen/Abfallmaterialien
beim Demontieren oder Auslösen von Bauteilen
7. Ausmaß- und Abrechnungsregeln:
Abbrechen, Abschlagen, Stemmen wird immer in festem,
nicht aufgelockertem Zustand (Ausmaß der Bauteile vor
deren Abbruch) abgerechnet. Vor dem Abbruch wird ein
gemeinsames Aufmaß mit der örtlichen Bauleitung
erstellt. Dieses Aufmaß ist Grundlage für die
Abrechnung. Für sämtliche abgerechneten Leistungen ist
ein Nachweis zu erbringen.
Für Abbruchpositionen gelten die im Aufmaß der
anfallenden Mengen von verschiedenen Baurestmassen für
die Abrechnung als vereinbart, unabhängig von etwaigen
Minder- oder Mehrmengen. Die in den Positionen
genannten Massen sind Richtwerte. Es besteht kein
Anspruch auf Vergütung des vollen Umfangs der im LV
genannten Leistungen.
8. Leistungsumfang: Abbrechen + Laden/Transport +
Verwerten/Deponieren/Entsorgen:
Der Auftragnehmer trifft die Wahl zwischen Verwerten,
Deponieren oder Entsorgen im Rahmen der gesetzlichen
Bestimmungen.
- Das abgebrochene Material geht in das Eigentum des
Auftragnehmers über, sofern eine Wiederverwendung durch
den AG nicht Vertragsbestandteil ist.

*Hinweis*
Bei der Ausführung sind zu beachten:
- Die Vorschriften der Landesbauordnung und alle
sonstigen einschlägigen öffentlich-rechtlichen
Bestimmungen
- Die allgemein anerkannten Regeln der Technik und
Baukunst
- Alle einschlägigen technischen Vorschriften,
insbesondere sämtliche relevanten EURO-Normen (EN) und
DIN-Vorschriften einschließlich der Gelbdrucke der
DIN-Normen in ihrer jeweils neuesten geltenden Fassung.
Bei Widersprüchen zu den derzeit geltenden
DIN-Vorschriften legt der Auftragnehmer dies dem
Auftraggeber zur Entscheidung vor
- Alle besonderen örtlichen Bestimmungen, technischen
Vorschriften, Auflagen und Bestimmungen der allgemein
anerkannten Fach-, Sicherheits- und Aufsichtsbehörde
und Gütegemeinschaften, Verbände und Innungen, der
Berufsgenossenschaften, der Arbeitsstättenverordnung
und Arbeitsstätten-Richtlinien; Grundlage für die
Durchführung der Arbeiten sind die allgemeinen,
technischen Vertragsbedingungen (ATV). Der VOB Teil C.
Die in den Titeln formulierten, zusätzlichen,
technischen Vertragsbedingungen (ZTV) gelten ergänzend
bzw. in Änderung hierzu.
Unklarheiten im Text des Leistungsverzeichnisses sind
vor Angebotsabgabe mit dem AG zu klären. Spätere
Einwände bleiben unberücksichtigt.

### Titel 01 1. Obergeschoß

#### Abschnitt 01.01 Baustelleneinrichtung

**01.01.010 Gewerkespezifische BE**
Bereitstellen, Vorhalten, Unterhalten, Betreiben und
Umbauen, Umlagern und Entfernen der gewerkspezifischen
Baustelleneinrichtung, einschl. Hebe-, Abbruch- und
Transporttechnik für alle Arbeiten zur Durchführung der
erforderlichen Leistungen des AN,
einschl. persönliche Schutzausrüstung der vor Ort
tätigen Personen (PSO),
einschl. ggf. erf. Absturzsicherungsmaßnahmen,
einschl. ggf. erf. Arbeitsplatzbeleuchtung etc.,
einschl. ggf. erf. Hebebühnen und Gerüste, Container
und Schuttrutschen.
Einrichtung und Aufwendungen für erschwerte
Materialtransporte innerhalb des Gebäudes.
Einschl. aller erf. Werkzeuge und Gerätschaften,
einschl. Beschaffung von zusätzlichen Lagerflächen und
Lagerraum auf öffentlichem Straßenraum nach Erfordernis
und
einschließlich Beschaffung aller erforderlichen
Unterlagen gem.
den gesetzlichen Vorschriften einschließlich aller
anfallenden Gebühren.
Baustelleneinrichtungsflächen werden von der
Objektüberwachung zugewiesen.
Menge: 1,000 Psch

**01.01.020 Staubschutzwand, Folie**
Staubschutzwand im Gebäude behelfsmäßig herstellen,
einschl. vorhalten und beseitigen;
Holzunterkonstruktion mit gewebeverstärkter PE-Folie
bespannt, die Übergänge an anschließende Bauteile sind
staubdicht abzukleben.
Staubschutzwand vorhalten und am Ende der
Gesamtbaumaßnahme abtransportieren und entsorgen.

Höhe: bis 3,20m
Foliendicke : 0,5 mm
Menge: 25,000 m²

**01.01.030 Sichtschutz/Kratzschutz**
Eingangswände Glas mit Tür kratzfest schützen.
Material wie Tetrapack oder Ähnl. mit Vlies für
stabilen Kratz-
und Sichtschutz liefern und anbringen.
Entsorgung erfolgt nach Abschluß der Arbeiten durch
anderes Gewerk.
Menge: 30,000 m2

**01.01.040 Naturstein schützen**
Natursteinbodenbelag schützen.
Boden abdecken mit Material wie Tetrapack oder Ähnl.
für stabilen Kratzschutz liefern und anbringen.
Die Ränder und Stöße sind mit Klebeband sicher
abzukleben.
Entsorgung erfolgt nach Abschluß der Arbeiten durch
anderes Gewerk.
Menge: 10,000 m2

#### Abschnitt 01.02 Abbrucharbeiten

*Hinweis*

**01.02.010 Abbruch Montagewand, Gipskarton-Ständerwerk, d bis 15 cm**
Abbruch von Montagewänden, z.B.
Gipskarton-Ständer-Wänden mit
Dämmung im Zwischenraum und mehrlagiger Beplankung,
einschl.
Oberbeläge. Ständerwerk aus Metall oder Holz.
Wandstärke: ca. 10 cm - 15 cm
Höhe: bis ca. 3,25 m
Bauschutt entsorgen.
Menge: 75,000 m2

**01.02.020 Abbruch GK-Vorsatzschale, Gipskarton-Ständerwerk, d bis 15 cm**
Abbruch von GK-Vorsatzschalen, z.B.
Gipskarton-Ständer-Wänden
mit Dämmung im Zwischenraum und mehrlagiger Beplankung,
einschl. Oberbeläge. Ständerwerk aus Metall oder Holz.
Wandstärke: ca. 10 cm - 15 cm
Höhe: bis ca. 3,25 m
Bauschutt entsorgen.
Menge: 45,000 m2

**01.02.030 Zulage: Einschneiden Montagewand auf Höhe 15 cm**
Zulage für das Einschneiden der Montagewand auf Höhe15
cm über OKF.
Die unteren 15 cm werden durch das Gewerk
Asbestsanierung abgebrochen.
Menge: 60,000 m

**01.02.040 Abbruch Glastrennwand**
Abbruch Glastrennwände als Komplettabbruch, in
Trennwand mit
Alurahmen eingesetzt, einschließlich Entsorgungskosten,
incl. aller Sicherungsmaßnahmen.

Höhe Trennwandsystem: bis ca. 250 cm
Breite der Glaselemente: variabel, bis ca. 80 cm

Glasstärke: ca. 1 cm
Menge: 40,000 m2

*Hinweis*

**01.02.050 Abbruch Gipskarton/ Gipsfaserplattendecke**
*** Bedarfsposition ohne GB
Gipskarton/ Gipsfaserplattendecke inkl.
Unterkonstruktion
und aller Befestigungsmittel abbrechen,
Bauschutt entsorgen.
Leistung inkl. Sicherung von Einbauteilen wie
Deckenleuchten,
sowie Hochbinden der auf der Abhangdecke liegenden
Elektroleitungen und Befestigen an der Rohdecke.

Ausbauort: Sanierungsbereich 1.OG
Menge: 1,000 m2

**01.02.060 Ausbau und Entsorgung GK-Koffer**
Ausbau und Entsorgung von GK-Deckenverkofferungen
inkl. Unterkonstruktion und Mineralwolle.
Rückbau einschließlich sämtlicher Decken- und
Wandanschlüsse
inkl. vorhandener Befestigungsmittel und sämtlicher
vorhandener
Einbauteile.
Diese sind rückstandsfrei aus den Bestandsflächen zu
entfernen.

Abwicklung bis 100cm
Arbeitshöhe: ca. 3,00 m
Menge: 35,000 m2

**01.02.070 Demontage MF-Decken**
Demontage MF-Decken einschließlich
verdeckter/sichtbarer
UK, Randwinkel und eventl. vorhandener Revisionsklappen
und
fachgerechter Entsorgung.
Menge: 110,000 m2

*Hinweis*

**01.02.080 Demontage Innentüren, 1-flg.**
Demontage von Innentüren inkl. Zarge, 1-flg.,
Metall/ Holz/ Glas, einschl. Entsorgung.
Abmessung: B / H: bis 1,01 m / 2,51 m
Menge: 4,000 Stk

**01.02.090 Demontage Innentüren, 2-flg.**
*** Bedarfsposition ohne GB
Demontage von Innentüren inkl. Zarge, 2-flg.,
Metall/ Holz/ Glas, einschl. Entsorgung.
Abmessung: B / H: bis 2,01 m / 2,51 m
Menge: 1,000 Stk

**01.02.100 Demontage Innentüren, 1-flg., Wiederverwendung**
*** Bedarfsposition ohne GB
Demontage von Innentüren inkl. Zarge, 1-flg.,
Metall/ Holz/ Glas, zur späteren Wiederverwendung.
Verbringung an gesonderten Ort auf der Etage oder im
UG.
Abmessung: B / H: bis 1,01 m / 2,51 m
Menge: 2,000 Stk

**01.02.110 Abbruch Inventar**
Abbruch von sonstigem Inventar wie Teeküchen
inkl. Ausstattung, Einbauschränke, Tresen etc.
Inkl. Entsorgung
Menge: 6,000 m3

**01.02.120 Demontage Einbaumöbel, Einlagerung zum Wiedereinbau**
Demontage von Einbaumöbeln wie Schrankwände oder
Regale,
und Einlagern zum Wiedereinbau.
Die Bauteile sind zu nummerieren und fest verpackt in
Malervlies
und PE-Folie inkl. der Befestigungsmittel an einem von
der örtlichen
Bauleitung zugewiesenem Platz einzulagern.

Abmessungen: B/H ca. 0,45 m / 2,62 m (raumhoch)
Menge: 15,000 m3

**01.02.130 Heizungabdeckung Rückbau, Einlagerung**
Demontage von Metallabdeckung Lüftung an Fensterseite
und Einlagern zum Wiedereinbau (Bauseits).
Die Bauteile sind zu nummerieren und fest verpackt in
Malervlies
und PE-Folie inkl. der Befestigungsmittel an einem von
der örtlichen
Bauleitung zugewiesenem Platz einzulagern.

Abwicklung : ca. 60/70/60cm
Einzellängen : bis ca. 2,00m
Menge: 22,000 m

### Titel 02 5. Obergeschoß

#### Abschnitt 02.01 Baustelleneinrichtung

**02.01.010 Gewerkespezifische BE**
Bereitstellen, Vorhalten, Unterhalten, Betreiben und
Umbauen, Umlagern und Entfernen der gewerkspezifischen
Baustelleneinrichtung, einschl. Hebe-, Abbruch- und
Transporttechnik für alle Arbeiten zur Durchführung der
erforderlichen Leistungen des AN,
einschl. persönliche Schutzausrüstung der vor Ort
tätigen Personen (PSO),
einschl. ggf. erf. Absturzsicherungsmaßnahmen,
einschl. ggf. erf. Arbeitsplatzbeleuchtung etc.,
einschl. ggf. erf. Hebebühnen und Gerüste, Container
und Schuttrutschen.
Einrichtung und Aufwendungen für erschwerte
Materialtransporte innerhalb des Gebäudes.
Einschl. aller erf. Werkzeuge und Gerätschaften,
einschl. Beschaffung von zusätzlichen Lagerflächen und
Lagerraum auf öffentlichem Straßenraum nach Erfordernis
und
einschließlich Beschaffung aller erforderlichen
Unterlagen gem.
den gesetzlichen Vorschriften einschließlich aller
anfallenden Gebühren.
Baustelleneinrichtungsflächen werden von der
Objektüberwachung zugewiesen.
Menge: 1,000 Psch

**02.01.020 Staubschutzwand, Folie**
Staubschutzwand, Folie

Staubschutzwand im Gebäude behelfsmäßig herstellen,
einschl. vorhalten und beseitigen;
Holzunterkonstruktion mit gewebeverstärkter PE-Folie
bespannt, die Übergänge an anschließende Bauteile sind
staubdicht abzukleben.
Staubschutzwand vorhalten und am Ende der
Gesamtbaumaßnahme abtransportieren und entsorgen.

Höhe: bis 3,20m
Foliendicke : 0,5 mm
Menge: 20,000 m²

**02.01.030 Schutz Eingangstür crom**
Eingangstür Crom kratzfest schützen.
Material wie Tetrapack oder Ähnl. mit Vlies für
stabilen Kratz-
und Sichtschutz liefern und anbringen.
Entsorgung erfolgt nach Abschluß der Arbeiten durch
anderes Gewerk.
Menge: 1,000 Stk

**02.01.040 Naturstein schützen**
Natursteinbodenbelag schützen.
Boden abdecken mit Material wie Tetrapack oder Ähnl.
für stabilen Kratzschutz liefern und anbringen.
Die Ränder und Stöße sind mit Klebeband sicher
abzukleben.
Entsorgung erfolgt nach Abschluß der Arbeiten durch
anderes Gewerk.
Menge: 10,000 m2

#### Abschnitt 02.02 Abbrucharbeiten

*Hinweis*

**02.02.010 Abbruch Montagewand, Gipskarton-Ständerwerk, d bis 15 cm**
Abbruch von Montagewänden, z.B.
Gipskarton-Ständer-Wänden
mit Dämmung im Zwischenraum und mehrlagiger Beplankung,
einschl. Oberbeläge. Ständerwerk aus Metall oder Holz.
Wandstärke: ca. 10 cm - 15 cm
Höhe: bis ca. 3,25 m
Bauschutt entsorgen.
Menge: 95,000 m2

**02.02.020 Abbruch GK-Vorsatzschale, Gipskarton-Ständerwerk, d bis 15 cm**
Abbruch von GK-Vorsatzschalen, z.B.
Gipskarton-Ständer-Wänden
mit Dämmung im Zwischenraum und mehrlagiger Beplankung,
einschl. Oberbeläge. Ständerwerk aus Metall oder Holz.
Wandstärke: ca. 10 cm - 15 cm
Höhe: bis ca. 3,25 m
Bauschutt entsorgen.
Menge: 55,000 m2

**02.02.030 Zulage: Einschneiden Montagewand auf Höhe 15 cm**
Zulage für das Einschneiden der Montagewand auf Höhe15
cm über OKF.
Die unteren 15 cm werden durch das Gewerk
Asbestsanierung abgebrochen.
Menge: 16,000 m

**02.02.040 Abbruch Oberlicht**
Abbruch Oberlicht als Komplettabbruch, in Trennwand mit
Alurahmen eingesetzt, einschließlich Entsorgungskosten,
incl. aller Sicherungsmaßnahmen.

Glasstärke: ca. 1 cm
Menge: 2,000 m2

*Hinweis*

**02.02.050 Abbruch Gipskarton/ Gipsfaserplattendecke**
Gipskarton/ Gipsfaserplattendecke inkl.
Unterkonstruktion und
aller Befestigungsmittel abbrechen, Bauschutt
entsorgen.
Leistung inkl. Sicherung von Einbauteilen wie
Deckenleuchten,
sowie Hochbinden der auf der Abhangdecke liegenden
Elektroleitungen und Befestigen an der Rohdecke.

Ausbauort: Sanierungsbereich 5.OG
Menge: 115,000 m2

**02.02.060 Ausbau und Entsorgung GK-Koffer**
Ausbau und Entsorgung von GK-Deckenverkofferungen
inkl. Unterkonstruktion und Mineralwolle.
Rückbau einschließlich sämtlicher Decken- und
Wandanschlüsse
inkl. vorhandener Befestigungsmittel und sämtlicher
vorhandener
Einbauteile.
Diese sind rückstandsfrei aus den Bestandsflächen zu
entfernen.

Abwicklung bis 100cm
Arbeitshöhe: bis 3,50 m
Menge: 15,000 m2

**02.02.070 Demontage MF-Decken**
Demontage MF-Decken einschließlich
verdeckter/sichtbarer
UK,Randwinkel und eventl. vorhandener Revisionsklappen
und
fachgerechter Entsorgung.
Menge: 5,000 m2

*Hinweis*

**02.02.080 Demontage Innentüren, 1-flg., entsorgen**
Demontage von Innentüren inkl. Zarge, 1-flg.,
Metall/ Holz/ Glas, einschl. Entsorgung.
Abmessung: B / H: bis 1,01 m / 2,51 m
Menge: 4,000 Stk

**02.02.090 Demontage Innentüren, 2-flg., Wiederverwendung**
Demontage von Innentüren inkl. Zarge, 2-flg.,
Metall/ Holz/ Glas, zur Wiederverwendung einlagern.
Abmessung: B / H: bis 2,01 m / 2,51 m
Menge: 1,000 Stk

**02.02.100 Demontage Innentüren, 1-flg., Wiederverwendung**
*** Bedarfsposition ohne GB
Demontage von Innentüren inkl. Zarge, 1-flg.,
Metall/ Holz/ Glas, zur späteren Wiederverwendung.
Verbringung an gesonderten Ort auf der Etage oder im
UG.
Abmessung: B / H: bis 1,01 m / 2,51 m
Menge: 2,000 Stk

**02.02.110 Abbruch Inventar**
Abbruch von sonstigem Inventar wie Teeküchen
inkl. Ausstattung, Einbauschränke, Tresen etc.
Inkl. Entsorgung
Menge: 6,000 m3

**02.02.120 Demontage Einbaumöbel, Einlagerung zum Wiedereinbau**
Demontage von Einbaumöbeln wie Schrankwände oder Regale
und Einlagern zum Wiedereinbau.
Die Bauteile sind zu nummerieren und fest verpackt in
Malervlies
und PE-Folie inkl. der Befestigungsmittel an einem von
der örtlichen
Bauleitung zugewiesenem Platz einzulagern.

Abmessungen: B/H ca. 0,45 m / 2,62 m (raumhoch)
Menge: 15,000 m3

**02.02.130 Heizungabdeckung Rückbau, Einlagerung**
Demontage von Metallabdeckung Lüftung an Fensterseite
und Einlagern zum Wiedereinbau (Bauseits).
Die Bauteile sind zu nummerieren und fest verpackt in
Malervlies
und PE-Folie inkl. der Befestigungsmittel an einem von
der örtlichen
Bauleitung zugewiesenem Platz einzulagern.

Abwicklung : ca. 60/70/60cm
Einzellängen : bis ca. 2,00m
Menge: 22,000 m

### Titel 03 Sonstiges

#### Abschnitt 03.01 Stundenlohnarbeiten

**03.01.010 Arbeiten eines Fachwerkers**
Arbeiten, die nicht in den Positionen erfasst sind und
gegen Nachweis zur Ausführung kommen
Menge: 35,000 h

**03.01.020 Arbeiten eines Bauhelfers**
Arbeiten eines Bauhelfers
sonst wie vor
Menge: 25,000 h

USt %: 19,00
